# RWM
Angebotsaufforderung (GAEB 90, DA83)
Währung: EUR

## Rauchwarnmelder NRW
Datum: 26.06.26

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) ALLGEMEINE VORBEMERKUNGEN WARNMELDER

Es sind ausschließlich Rauchwarnmelder anzubieten,
welche die Prüfung und Zertifizierung gem. DIN EN 14604
besitzen und somit für den Einsatz gemäß DIN 14676-1
zugelassen sind. Zur Sicherstellung einer hohen
Zuverlässigkeit und Langlebigkeit ist zusätzlich die
Berechtigung zur Führung des "Q"-Qualitätssiegels
nachzuweisen.

Für funkvernetzte Rauchwarnmelder ist ergänzend der
Nachweis einer erfolgreichen Prüfung gem. der
VdS-Richtlinie VdS 3515 zwingend erforderlich.

Für Wärmewarnmelder oder Mehrfachsensorwarnmelder muss
mindestens eine Zulassung bzw. Zertifizierung auf Basis
einer in einem europäischen Land gültigen Norm
nachgewiesen werden.

Alle Prüfungen und Zertifizierungen müssen durch eine
unabhängige, akkredidierte Prüf- und
Zertifizierungsstelle erfolgt sein. Die Nachweise sind
auf Anforderung in Form von Zertifikatskopien
einzureichen.

Für alle Warnmelder sowie für die unmittelbaren
Zubehörprodukte zu diesen Warnmeldern ist eine
Gerätegarantie des Herstellers von 5 Jahren
nachzuweisen.

Die Einheitspreise der einzelnen Positionen verstehen
sich stets inkl. Materiallieferung frei
Verwendungsstelle.

Für die Montage von Rauchwarnmeldern gelten neben den
einschlägigen allgemeinen Vorschriften insbesondere die
Ausführungsbestimmungen (Positionierung, Abstände etc.)
der DIN 14676-1.

Die ausführenden Mitarbeiter sollen einen
Qualifikationsnachweis gem. DIN 14676-2 als "Fachkraft
für Rauchwarnmelder" besitzen.

Hinsichtlich der Überwachungsbereiche und Aufteilung
von Wärmewarnmeldern gelten die Festlegungen der
anwendbaren Kapitel der DIN VDE 0833-2 sinngemäß.

*Hinweis*
C) ALLGEMEINE VORBEMERKUNGEN CO-WARNMELDER

Es sind ausschließlich Kohlenmonoxidwarnmelder
(CO-Warnmelder)
anzubieten, welche die Prüfung und Zertifizierung gemäß
DIN EN 50291-1
besitzen und somit für den Einsatz in Wohngebäuden
geeignet sind.

Zur Sicherstellung einer hohen Zuverlässigkeit und
Langlebigkeit ist ein
entsprechender Nachweis über die Qualität und
Konformität des Produktes
durch eine unabhängige, akkreditierte Prüf- und
Zertifizierungsstelle vorzulegen.
Für funkvernetzte CO-Warnmelder ist ergänzend der
Nachweis der Eignung und Funktionalität des verwendeten
Funksystems bzw. der Funkvernetzung durch entsprechende
Prüf- oder Herstellerunterlagen zu erbringen.

Für Mehrfachsensorwarnmelder (z. B. Kombination aus
Rauch- und CO-Warnmelder) sind die jeweils zutreffenden
Anforderungen und Zertifizierungen der enthaltenen
Warnfunktionen nachzuweisen. Für die CO-Funktion ist
mindestens eine Zertifizierung gemäß DIN EN 50291-1
erforderlich.

Alle Prüfungen und Zertifizierungen müssen durch eine
unabhängige, akkreditierte Prüf- und
Zertifizierungsstelle erfolgt sein. Die Nachweise sind
auf Anforderung in Form von Zertifikatskopien
einzureichen.

Für alle Warnmelder sowie für die unmittelbaren
Zubehörprodukte zu diesen Warnmeldern ist eine
Gerätegarantie des Herstellers von mindestens 5 Jahren
nachzuweisen.

Die Einheitspreise der einzelnen Positionen verstehen
sich stets inklusive Materiallieferung frei
Verwendungsstelle.

Für die Montage von CO-Warnmeldern gelten neben den
einschlägigen allgemeinen Vorschriften insbesondere die
Installations- und Montagevorgaben des Herstellers
sowie die Anforderungen der DIN EN 50292 (Auswahl,
Installation und Einsatz von CO-Warnmeldern in
Wohngebäuden).

Die ausführenden Mitarbeiter müssen über die
erforderliche Fachkenntnis zur Montage und
Inbetriebnahme von CO-Warnmeldern verfügen. Ein
Nachweis gemäß DIN 14676-2 als ,Fachkraft für
Rauchwarnmelder" ist für reine CO-Warnmelder nicht
erforderlich.

Hinsichtlich der Überwachungsbereiche, Montageorte und
Abstände sind die Vorgaben der DIN EN 50292 sowie die
jeweiligen Herstellerangaben einzuhalten.

*Hinweis*
Sonstige Vereinbarungen

Montage von Rauchwarnmeldern und Rauchwarnmelderservice
vor Ort
Bei der Rauchwarnmelder-Montage ist die Entnahme von
Fremdstrom beim Nutzer in der Wohnung nicht gestattet.

Die Montage der Rauchwarnmelder erfolgt vorzugsweise
durch eine normenkonforme Zweilochbefestigung
(Schraubmontage).

Durch die Montage verursachte Verunreinigungen sind
durch den Auftragnehmer unverzüglich zu bereinigen.

Alle Rauchwarnmelder müssen bei der Installation einer
Funktionsprüfung unterzogen werden.
Nach der Montage wird mindestens ein Nutzer einer
Wohnung in den Rauchwarnmelder mündlich eingewiesen
sowie eine Bedienungsanleitung/Nutzerinformation zum
Rauchwarnmelder ausgehändigt.

Die Montage der Rauchwarnmelder vor Ort darf
ausschließlich durch zertifiziertes Personal (Fachkraft
für Rauchwarnmelder) durchgeführt werden.

Ist ein Nutzer einer Wohnung beim ersten Termin nicht
anzutreffen, muss der Auftragnehmer die Nutzer über
einen zweiten kostenfreien Montage- bzw.
Rauchwarnmelderservice-Termin informieren (z.B. durch
Aushang oder mittels Postkarte).

Montage von CO-Warnmeldern vor Ort
Es sind ausschließlich Kohlenmonoxidwarnmelder
(CO-Warnmelder) anzubieten, welche die Prüfung und
Zertifizierung gemäß DIN EN 50291-1 besitzen und somit
für den Einsatz in Wohngebäuden geeignet sind.

Zur Sicherstellung einer hohen Zuverlässigkeit und
Langlebigkeit ist ein entsprechender Nachweis über die
Qualität und Konformität des Produktes durch eine
unabhängige, akkreditierte Prüf- und
Zertifizierungsstelle vorzulegen.

Für funkvernetzte CO-Warnmelder ist ergänzend der
Nachweis der Eignung und Funktionalität des verwendeten
Funksystems bzw. der Funkvernetzung durch entsprechende
Prüf- oder Herstellerunterlagen zu erbringen.

Für Mehrfachsensorwarnmelder (z. B. Kombination aus
Rauch- und CO-Warnmelder) sind die jeweils zutreffenden
Anforderungen und Zertifizierungen der enthaltenen
Warnfunktionen nachzuweisen. Für die CO-Funktion ist
mindestens eine Zertifizierung gemäß DIN EN 50291-1
erforderlich.

Alle Prüfungen und Zertifizierungen müssen durch eine
unabhängige, akkreditierte Prüf- und
Zertifizierungsstelle erfolgt sein. Die Nachweise sind
auf Anforderung in Form von Zertifikatskopien
einzureichen.

Für alle Warnmelder sowie für die unmittelbaren
Zubehörprodukte zu diesen Warnmeldern ist eine
Gerätegarantie des Herstellers von mindestens 5 Jahren
nachzuweisen.

Die Einheitspreise der einzelnen Positionen verstehen
sich stets inklusive Materiallieferung frei
Verwendungsstelle.

Für die Montage von CO-Warnmeldern gelten neben den
einschlägigen allgemeinen Vorschriften insbesondere die
Installations- und Montagevorgaben des Herstellers
sowie die Anforderungen der DIN EN 50292 (Auswahl,
Installation und Einsatz von CO-Warnmeldern in
Wohngebäuden).

Die ausführenden Mitarbeiter müssen über die
erforderliche Fachkenntnis zur Montage und
Inbetriebnahme von CO-Warnmeldern verfügen. Ein
Nachweis gemäß DIN 14676-2 als ,Fachkraft für
Rauchwarnmelder" ist für reine CO-Warnmelder nicht
erforderlich.

Hinsichtlich der Überwachungsbereiche, Montageorte und
Abstände sind die Vorgaben der DIN EN 50292 sowie die
jeweiligen Herstellerangaben einzuhalten.

*Hinweis*
Zu erwartender Liefer- und Montageumfang

Gegenstand dieser Ausschreibung ist der Austausch sowie
die bedarfsgerechte Nachrüstung von insgesamt ca.
80.000 Rauchwarnmeldern und ca. 8.000 CO-Warnmeldern.
Der Leistungsumfang umfasst dabei nicht nur den Ersatz
vorhandener Geräte, sondern auch die erstmalige Montage
überall dort, wo Rauchwarnmelder oder CO-Warnmelder
nach den jeweils geltenden Vorschriften erforderlich
sind, aktuell jedoch noch nicht vorhanden sind.

### Bereich 01 Rauchwarnmelder

#### Abschnitt 01.01 Lieferung von Rauchwarnmelder

*Hinweis*
Einmalige Ausstattung mit Rauchwarnmeldern

Alle Räume einer Wohnung (außer Küche, Bad/WC und
Abstellkammer) werden mit Rauchwarnmeldern ausgestattet
(optimale Ausstattung). Maßgeblich für die Ausstattung
sind ferner die Vorschriften der Bauordnung sowie die
Vorschriften der DIN 14676.
Inkl. Demontage, Entsorgung, Lieferung und Montage.
Rauchwarnmelder ohne Vernetzung und ohne
Fernauslesbarkeit
Treppenhäuser und Gemeinschaftsräume werden nicht mit
Rauchwarnmeldern ausgestattet.

**01.01.0010 Mieterkommunikation**
- Erstankündigung an alle betroffenen Mieter (7-14 Tage
vor Ausführung bzw. nach Absprache)
- Terminvereinbarung mit Zeitfenster
- Bereitstellung einer Kontaktmöglichkeit zur
Terminverschiebung.
- Durchführung eines Zweittermins bei Nichtantreffen.
- Durchführung eines Drittermins bei Nichtantreffen.
- Dokumentation von Zutritt / Nicht-Zutritt.
- Information der Mieter nach Durchführung (z. B.
Einwurfzettel).
Menge: 1,000 Stk

**01.01.0020 Demontage und Entsorgung Altgeräte**
- Demontage vorhandener Rauchwarnmelder.
- Ausbau inkl. vorhandener Sockel.
- Prüfung, ob vorhandene Sockel (z. B. HDv Sensis)
wiederverwendbar sind.
- Falls nicht wiederverwendbar: vollständiger Rückbau.
- Entfernung von Klebepads und Befestigungsmaterial.
- Reinigung der Deckenfläche.

Entsorgung

- Fachgerechte Entsorgung der Altgeräte als
Elektronikschrott.
- Entsorgung von Sockeln und Befestigungsmaterial.
Menge: 80000,000 Stk

**01.01.0030 Lieferung und Montage Rauchwarnmelder**
- Lieferung von Rauchwarnmeldern nach DIN EN 14604.
- Geräte mit Langzeitbatterie (typischerweise 10
Jahre).
- Keine Funk- oder Fernauslesefunktion.
- Montage gemäß DIN 14676 und Herstellervorgaben.
- Befestigung mittels Schrauben oder Klebepad.
- Montage an normgerechten Positionen (Flure,
Schlafräume etc.).
- Verwendung vorhandener Sockel nur bei Kompatibilität.
- Durchführung einer Funktionsprüfung (Probealarm).
Menge: 80000,000 Stk

**01.01.0040 Dokumentation**
- Erfassung je Wohneinheit.
- Anzahl der Geräte.
- Einbauorte.
- Montagedatum.
- Status (Zutritt / kein Zutritt).
- Übergabe in digitaler Form.
Menge: 1,000 Stk

**01.01.0050 Besondere Leistungen**
- Zweitanfahrten.
- Dokumentation nicht erreichbarer Mieter.
- Meldung von Zugangsproblemen an Auftraggeber.
- Optionale Untergrundnacharbeiten.
Menge: 1,000 Stk

### Bereich 02 CO-Warnmelder

#### Abschnitt 02.01 Lieferung von CO-Warnmelder

*Hinweis*
Alle Räume einer Wohnung (außer Küche, Bad/WC und
Abstellkammer) werden mit Rauchwarnmeldern ausgestattet
(optimale Ausstattung). Maßgeblich für die Ausstattung
sind ferner die Vorschriften der Bauordnung sowie die
Vorschriften der DIN 14676.
Inkl. Demontage, Entsorgung, Lieferung und Montage.
Rauchwarnmelder ohne Vernetzung und ohne
Fernauslesbarkeit
Treppenhäuser und Gemeinschaftsräume werden nicht mit
Rauchwarnmeldern ausgestattet.

**02.01.0010 Mieterkommunikation**
- Erstankündigung an alle betroffenen Mieter (7-14 Tage
vor Ausführung bzw. nach Absprache)
- Terminvereinbarung mit Zeitfenster
- Bereitstellung einer Kontaktmöglichkeit zur
Terminverschiebung.
- Durchführung eines Zweittermins bei Nichtantreffen.
- Durchführung eines Drittermins bei Nichtantreffen.
- Dokumentation von Zutritt / Nicht-Zutritt.
- Information der Mieter nach Durchführung (z. B.
Einwurfzettel).
Menge: 1,000 Stk

**02.01.0020 Demontage und Entsorgung Altgeräte**
- Demontage vorhandener CO-Warnmelder.
- Ausbau inkl. vorhandener Sockel oder Monatgeplatten
- Prüfung, ob vorhandene Sockel oder Befestigungspunkte
wiederverwendbar sind.
- Falls nicht wiederverwendbar: vollständiger Rückbau.
- Entfernung von Klebepads und Befestigungsmaterial.
- Reinigung der Deckenfläche.

Entsorgung

- Fachgerechte Entsorgung der Altgeräte als
Elektronikschrott.
- Entsorgung von Sockeln und Befestigungsmaterial.
Menge: 8000,000 Stk

**02.01.0030 Lieferung und Montage CO-Warnmelder**
- Lieferung von CO-Meldern nach DIN EN 50291-1 für den
Einsatz in Wohngebäuden.
- Geräte mit akustischer und optischer Warnung bei
Alarm, Störung, niedriger Batteriespannung und
erreichtem Lebensdauerende.
- Beifügung der zugehörigen Herstellerunterlagen für
Montage, Prüfung und Betrieb.

- Montage gemäß Herstellervorgaben und unter
Berücksichtigung der Anwendungsnorm DIN EN 50292.
- Befestigung mittels geeignetem, zum Untergrund
passendem Montagematerial.
- Montage an norm- und herstellergerechten Positionen.
- Verwendung vorhandener Sockel oder Befestigungspunkte
nur bei Kompatibilität.
- Durchführung einer Funktionsprüfung mittels
Prüftaste.
Menge: 8000,000 Stk

**02.01.0040 Dokumentation**
- Erfassung je Wohneinheit.
- Anzahl der Geräte.
- Einbauorte.
- Montagedatum.
- Status (Zutritt / kein Zutritt).
- Übergabe in digitaler Form.
Menge: 1,000 Stk

**02.01.0050 Besondere Leistungen**
- Zweitanfahrten.
- Dokumentation nicht erreichbarer Mieter.
- Meldung von Zugangsproblemen an Auftraggeber.
- Optionale Untergrundnacharbeiten.
Menge: 1,000 Stk
